# Control de calidad. Urbanización del Polo Científico y Tecnológico de La Laguna

- Formato: FIEBDC-3/2007
- Programa: SISPRE 8.05.10 WINDOWS
- Tipo: presupuesto
- Comentario: OBRA
- Fecha de los precios: 26/04/2001
- Divisa: EUR
- Código: PREEJEMAT (04/07/2009)
Importe: 22084.96

## 1 EXPLANACION.
Importe: 2105.48

**NLT-111** Ud Ensayo C.B.R. NLT-111. (11/04/2007, 14/08/2004)
1.000 Ud × 140.00 = 140.00
Ensayo para la determinación del índice C.B.R. Norma NLT-111.

**NLT-117** Ud Determinación mat.orgánica, NLT-117, UNE-7368. (11/04/2007, 14/08/2004)
1.000 Ud × 38.00 = 38.00
Determinación de materia orgánica en los suelos con agua oxigenada. NLT-117, UNE-7368.

**NLT-108** Ud Ensayo de proctor modific NLT-108 (06/08/2004, 14/08/2004)
1.000 Ud × 101.53 = 101.53
Ensayo de Próctor Modificado. Norma NLT-108, UNE 7365.

**NLT-105** Ud Determ. límites Atterberg (11/04/2007, 14/08/2004)
1.000 Ud × 71.00 = 71.00
Determinación de los límites de Atterberg. NLT-105/106

**NLT-104** Ud Análisis granulométrico NLT-104 (03/08/2004, 06/08/2004)
1.000 Ud × 60.20 = 60.20
Análisis granulométrico de suelos por tamizado. NLT-104

**NLT-113** Ud Ensayo equivalente arena. NLT-113/92. (11/04/2007, 14/08/2004)
1.000 Ud × 51.00 = 51.00
Ensayo para la determinación del equivalente de arena. Norma NLT-113/92.

**ENSA027** Ud Campaña CINCO puntos densidad "in-situ" humedad según ASTM-D-3017. (13/01/2003, 03/08/2004)
5.000 Ud × 148.75 = 743.75
Campaña de cinco puntos para la determinación de la densidad "in-situ" incluyendo humedad por el método de isótopos radiactivos, según ASTM-D-3017.

**NLT-357** Ud Ensayo NLT-357/98 (11/04/2007, 06/08/2004)
5.000 Ud × 180.00 = 900.00
Ensayo NLT-357/98 de placa de carga.

## 2 RELLENOS LOCALIZADOS
Importe: 2434.23

| Código | Ud | Descripción | Cantidad | Precio | Importe |
|---|---|---|---|---|---|
| NLT-111 | Ud | Ensayo C.B.R. NLT-111. | 1.000 | 140.00 | 140.00 |
| NLT-117 | Ud | Determinación mat.orgánica, NLT-117, UNE-7368. | 1.000 | 38.00 | 38.00 |
| NLT-108 | Ud | Ensayo de proctor modific NLT-108 | 1.000 | 101.53 | 101.53 |
| NLT-105 | Ud | Determ. límites Atterberg | 1.000 | 71.00 | 71.00 |
| NLT-104 | Ud | Análisis granulométrico NLT-104 | 1.000 | 60.20 | 60.20 |
| NLT-113 | Ud | Ensayo equivalente arena. NLT-113/92. | 1.000 | 51.00 | 51.00 |
| ENSA027 | Ud | Campaña CINCO puntos densidad "in-situ" humedad según ASTM-D-3017. | 6.000 | 148.75 | 892.50 |
| NLT-357 | Ud | Ensayo NLT-357/98 | 6.000 | 180.00 | 1080.00 |

## 3 HORMIGONES-ACERO
Importe: 11265.00

**UNE7240(HM-20)** Ud ENSAYO PREVIO-CARACTERISTICO HM-20 (4 PROBETAS) (23/10/2008, 13/06/2002, 19/02/2004)
1.000 Ud × 105.00 = 105.00
Ensayos previos o característicos de Hormigón HM-20, toma de muestras de hormigón, determinación de consistencia, confección de cuatro (4), probetas por amasada, curado, refrentado y rotura, s/norma UNE 7103-7240-7242.

**UNE7240(HM-15)** Ud ENSAYO PREVIO-CARACTERISTICO HM-15 (4 PROBETAS) (23/10/2008, 13/06/2002, 19/02/2004)
1.000 Ud × 105.00 = 105.00
Ensayos previos o característicos de Hormigón HM-15, toma de muestras de hormigón, determinación de consistencia, confección de cuatro (4) probetas por amasada, curado, refrentado y rotura, s/norma UNE 7103-7240-7242.

**UNE7240(HM-30)** Ud ENSAYO PREVIO-CARACTERISTICO HA-30 (4) PROBETAS) (23/10/2008, 13/06/2002, 19/02/2004)
1.000 Ud × 105.00 = 105.00
Ensayos previos o característicos de Hormigón HA-30 toma de muestras de hormigón, determinación de consistencia, confección de cuatro (4), probetas por amasada, curado, refrentado y rotura, s/norma UNE 7103-7240-7242.

**UNE7240** Ud Ensayo toma muestras horm 4 PROBETAS POR AMASADA (23/10/2008, 13/06/2002, 19/02/2004)
90.000 Ud × 105.00 = 9450.00
Ensayo de toma de muestras de hormigón, determinación de consistencia, confección de cuatro (4) probetas por amasada, curado, refrentado y rotura, según las normas UNE 7103-7240-7242.

**UNE36081Q** Ud ENSAYOS TOTALES ACERO (11/04/2007, 14/08/2004)
4.000 Ud × 300.00 = 1200.00
Ensayo completo de barras con determinación de las masas por metro lineal, sección equivalente, desviaciones, características geométricas, comprobación de marcas del fabricante, doblado a 180º, doblado y desdoblado a 90º, resistencia, límite elástico, relación entre resistencia y límite elástico, alargamiento, diagrama de cargas-deformación y comparación de los resultados obtenidos con valores indicados en la norma UNE-36088.

**UNE3609** Ud ENSAYO COMPLETO DE MALLA ELECTROSOLDADA (11/04/2007, 14/08/2004)
1.000 Ud × 300.00 = 300.00
Ensayo completo de malla electrosoldada s/norma UNE-36092. Características geométricas. Límite elástico. Carga de rotura. Alargamiento de rotura y despegue de nudos.

## 4 FIRMES - REPOSICION
Importe: 3981.86

### 4.1 BASES GRANULARES
Importe: 1945.61

| Código | Ud | Descripción | Cantidad | Precio | Importe |
|---|---|---|---|---|---|
| NLT-108 | Ud | Ensayo de proctor modific NLT-108 | 1.000 | 101.53 | 101.53 |
| NLT-113 | Ud | Ensayo equivalente arena. NLT-113/92. | 1.000 | 51.00 | 51.00 |
| NLT-104 | Ud | Análisis granulométrico NLT-104 | 1.000 | 60.20 | 60.20 |
| NLT-111 | Ud | Ensayo C.B.R. NLT-111. | 1.000 | 140.00 | 140.00 |
| NLT-105 | Ud | Determ. límites Atterberg | 1.000 | 71.00 | 71.00 |
| NLT-172 | Ud | Ensayo del coeficiente de limpieza de los áridos, según NLT-172. | 1.000 | 45.08 | 45.08 |

**NLT-149** Ud Ensayo desgaste árido grueso: Los Ángeles. (03/08/2004, 14/08/2004)
1.000 Ud × 133.28 = 133.28
Método para la realización del ensayo de desgaste de árido grueso empleando la máquina de Los Ángeles. NLT-149 o UNE-EN-1097-2

**NLT-358** Ud Caras fractura en el machaqueo (14/08/2004)
1.000 Ud × 28.52 = 28.52
Determinación del número de caras de fractura en el machaqueo.

| Código | Ud | Descripción | Cantidad | Precio | Importe |
|---|---|---|---|---|---|
| ENSA027 | Ud | Campaña CINCO puntos densidad "in-situ" humedad según ASTM-D-3017. | 4.000 | 148.75 | 595.00 |
| NLT-357 | Ud | Ensayo NLT-357/98 | 4.000 | 180.00 | 720.00 |

### 4.2 MEZCLAS ASFALTICAS
Importe: 2036.25

**NLT-1591** Ud DETERMINACION DE HUECOS, DENSIDAD, DOTACION DE LIGANTE,GRANULOMETRIA Y VALORES MARHALL (13/01/2003, 03/08/2004)
4.000 Ud × 255.00 = 1020.00
Elaboración de tres probetas de mezclas asfálticas de acuerdo con la norma UNE-EN 12697.30 <<preparación equivalente a la Norma NLT-159>>, y determinación de:
-Contenido de huecos en mezcla según UNE-EN 12697.8
-Contenido de huecos en áridos según UNE-EN 12697.8
-Densidad aparente según UNE-EN 12697-6 con el método indicado en el Anexo B de la norma UNE 13108-20.
-Dosificación del ligante según UNE-EN 12697-1
- Granulometría de áridos extraídos UNE-EN 12697-2.
- Determinación de estabilidad y deformación según el procedimiento de la norma NLT-159.

**NLT-1681** Ud Extracción Probeta Ø 100 y densidad y espesor de las capas. (03/08/2004, 05/02/2004)
6.000 Ud × 80.00 = 480.00
Extracción de probeta-testigo de Ø 100 mm. en mezclas bituminosas. Determinación de la densidad y del espesor de hasta tres capas del firme. Según Norma NLT-314/92

| Código | Ud | Descripción | Cantidad | Precio | Importe |
|---|---|---|---|---|---|
| NLT-1683 | Ud | Medida en obra de espesor de la capa de aglomerado y temperatura. (03/08/2004, 05/02/2004) | 15.000 | 35.75 | 536.25 |

## 5 PAVIMENTOS Y LINEAS DE INFRAESTRUCTURA
Importe: 2298.39

**UNE1341_PIEDRA** Ud ENSAYOS SOBRE BALDOSAS DE PIEDRA (29/07/2014, 14/08/2004)
0.000 Ud × 750.00 = 0.00
Ensayos sobre baldosas de piedra natural para uso como pavimento exterior. Ensayos según la Norma UNE-EN-1341 y normas indicadas en la misma: Dimensiones, Planeidad, Compresión, Flexión, Abrasión, Deslizamiento y absorción de agua.

**UNE1343_BORDILLOS** Ud ENSAYOS SOBRE BORDILLOS DE PIEDRA (29/07/2014, 14/08/2004)
1.000 Ud × 750.00 = 750.00
Ensayos sobre bordillos de piedra natural para uso como pavimento exterior. Ensayos según la Norma UNE-EN-1343 y normas indicadas en la misma: Dimensiones, Flexión bajo carga concentrada y absorción de agua.

**ENSA003** Ud Bordillos forma,med,desig según UNE 127025 (13/08/2004)
1.000 Ud × 21.64 = 21.64
Bordillos: forma, medida y designación de bordillos. según UNE 127025

**ENSA004** Ud Bordillos resist. flexión DIN 483. ( o UNE-127082). (13/08/2004)
1.000 Ud × 90.25 = 90.25
Bordillos: Resistencia a la flexión de bordillos según DIN 483. ( o UNE-127082).

**ENSA005** Ud Bordillos resist. compres (UNE 83302, 83303, 83304). (13/08/2004)
1.000 Ud × 154.69 = 154.69
Bordillos: Resistencia a la compresión. (UNE 83302, 83303, 83304).

**ENSA006** Ud Bordillos resist. rozam. según UNE-7015 (13/08/2004)
1.000 Ud × 175.00 = 175.00
Bordillos: resistencia al rozamiento, según UNE-7015

**ENSA0073** Ud CONDUC.PVC CARACT.GEOMETRICAS (13/01/2003, 13/08/2004)
1.000 Ud × 90.00 = 90.00
Conductos de PVC, identificación de los conductos << 10 unidades, lote de control 200 Uds.>>, comprobación de dimensiones, espesores, rectitud y aspectos generales de acuerdo con las especificaciones de la Norma UNE 53.020 y otras.

**ENSA007** Ud CONDUC.FDC. CARACT.GEOMETRICAS (28/06/2006, 13/08/2004)
1.000 Ud × 150.25 = 150.25
Conducciones de abastecimiento de agua, identificación de los conductos << 10 unidades, lote de control 200 Uds.>>, comprobación de dimensiones, espesores, rectitud y aspectos generales de acuerdo con las especificaciones de la Norma UNE EN-545.

**ENSA051** Ud CERTIFICADO PRUEBA PRESION (20/09/2004)
2.000 Ud × 210.35 = 420.70
Certificación de pruebas hidráulicas y de estanqueidad de conducción de presión.

**ENSA0301** Ud CONDUCTOS EN GRAVEDAD: ESTANQUEIDAD (13/01/2003, 05/02/2004)
2.000 Ud × 222.93 = 445.86
Conducciones de transporte de agua en gravedad, ensayos de estanqueidad según el Pliego de Prescripciones Técnicas Generales de Abastecimiento de agua.

**%BI** % % Beneficio Industrial
Precio: 0.00
% Benficio Industrial

| Código | Ud | Descripción | Precio |
|---|---|---|---|
| %CC | % | % Control Calidad | 0.00 |
| %CI | % | % Costes Indirectos (0.00; 6.00; 6.00) | 0.00 |
| %GG | % | % Gastos Generales | 0.00 |
| %HN | % | Honorarios | 0 |

**%IVA** % tipo IVA
Precio: 0.00
tipo Impuesto Valor Añadido

| Código | Ud | Descripción | Precio |
|---|---|---|---|
| %VAR | % | Varios | 0 |
| %PCCI001 | % | Costes indirectos | 5.00 |
| %PCCP001 | % | P.P. de accesorios | 15.00 |

**%PCPM001** % Herramientas peq. mat.
Precio: 3.00
Herramientas y pequeño material

| Código | Ud | Descripción | Precio |
|---|---|---|---|
| MABA001 | M3 | Agua (material; 30/10/1999, 18/11/1999) | 1.20 |
| MOOF001 | H | Oficial Primera. (mano de obra; 30/10/1999, 18/11/1991) | 8.83 |
| MOPE001 | H | Peón. (mano de obra; 28/06/2009, 18/11/1991) | 16.15 |

**MQMT007** H Camión cist. 10 tn.150 cv (maquinaria; 20/10/1988, 18/11/1999)
Precio: 18.03
Camión cisterna de 10 TN. y 150 CV.

**sonda001** Ud Unidad de transporte, instalación y retirada de eq (maquinaria; 02/02/2008)
Precio: 200.00
Unidad de transporte, instalación y retirada de equipo de toma de muestras del terreno mediante sondeo a rotación con extracción continua de testigo.

**sonda002** Ud Unidad de transporte entre puntos de perforacion. (maquinaria; 02/02/2008)
Precio: 50.00
Unidad de transporte de equipo de toma de muestras del terreno mediante sondeo a rotación entre los puntos de perforacoión.

**sonda003** Ml Toma de muestras de terreno mediante sonda ASTM-D (maquinaria; 02/02/2008)
Precio: 55.00
Toma de muestras de terreno mediante sonda ASTM-D 1 587/94 y D3 550/84. de hasta 20 metros de profundidad. Sondeo a rotación con extracción continua del testigo en todo tipo de terreno, Totalmente equipado incluso con consumo de agua.

| Código | Ud | Descripción | Precio |
|---|---|---|---|
| sonda004 | Ml | Entibación de las paredes del sondeo. (maquinaria; 02/02/2008) | 5.00 |

**sonda005** Ud Ensayos de penetración standard STP, (maquinaria; 02/02/2008)
Precio: 45.00
Ensayos de penetración standard STP, UNE 103.800/82, realizado en la columna del sondeo. totalmente terminado.

**sonda006** Ud Informe de recopilación de resultados del reconocimiento geotecnico (maquinaria; 02/02/2008)
Precio: 300.00
Informe de recopilación de resultados del reconocimiento geotecnico mediante sondeos, gráficos, cortes estratigráficos, reportaje fotográfico, definición coordenada de los puntos de perforación y presentación en cajas.

| Código | Ud | Descripción | Precio |
|---|---|---|---|
| CONT001 | Ud | Control de instalaciones mediante visita de inspección y verificación de las instalaciones eléctricas y mecánicas. (13/08/2004) | 85.00 |

**ENSA002** Ud Ensayos compl. áridos. (13/08/2004)
Precio: 1322.23
Ensayos completos de áridos (granos y arenas) para hormigones según Instrucción EH-91.

**ENSA0061** Ud Bordillos resist. rozam. según UNE-127003. (13/08/2004)
Precio: 51.57
Bordillos: Determinación del coeficiente de absorción de agua, según UNE-127003.

**ENSA0071** Ud COMPROBACIÓN MANGA DE POLIETILENO (13/08/2004)
Precio: 210.35
Comprobación de mangas de polietileno para la protección de las canalizaciones de fundición, examen de la técnica de montaje en el suelo, en zanja, instalación de las mangas en las juntas, revisión general del tramo, no superior a 500 m., y examen de las juntas después del ensayo hidráulico.

**ENSA0072** Ud CONDUCTOS-MARCOS-PIEZAS PREFABRICADAS (13/01/2003, 06/05/2004)
Precio: 150.25
Conductos prefabricados de hormigón en masa o armado, marcos de hormigón armado o piezas estructurales prefabricadas. Identificación del fabricante, recepción de documentación, << 5 unidades, lote de control 50 Uds.>>, comprobación de dimensiones, espesores, rectitud y aspectos generales de acuerdo con las especificaciones del Pliego de Prescripciones Técnicas Particulares.

**ENSA008** Ud Conduc.agua flexión trans (13/01/2003, 13/08/2004)
Precio: 120.20
Conducciones de abastecimiento de agua: ensayo de flexión transversal, según Pliego de Prescripciones del MOPU.

**ENSA009** Ud Conduc.agua flexión long. (13/01/2003, 13/08/2004)
Precio: 120.20
Conducciones de abastecimiento de agua: ensayo de flexión longitudinal, según Pliego de Prescripciones del MOPU.

**ENSA010** Ud Conduc.agua absorción (13/01/2003, 13/08/2004)
Precio: 120.20
Conducciones de abastecimiento de agua: ensayo de absorción de agua, según ASTM C-497/75 (probetas tipo A).

**ENSA011** Ud Conduc.agua permeabilidad (13/01/2003, 13/08/2004)
Precio: 120.20
Conducciones de abastecimiento de agua: ensayo de permeabilidad, según ASTM C-497/75

**ENSA012** Ud Bloques piezas prefabricadas.resistencia a compresión, según UNE 7068. (13/08/2004)
Precio: 71.50
Bloques y piezas prefabricadas: determinación de la resistencia a la compresión. según UNE 7068.

**ENSA013** Ud Bloques piezas prefabricadas .resistencia a flexión (13/08/2004)
Precio: 73.07
Bloques y piezas prefabricadas: determinación de la resistencia a la flexión.

**ENSA014** Ud Bloques piezas prefabricadas. Absorción de agua. (13/08/2004)
Precio: 64.49
Bloques y piezas prefabricadas: Ensayos de identificación de bloques de hormigón, según ASTM C-55. Absorción de agua, sobre 3 muestras según ASTM C-140.

**ENSA015** Ud Bloques piezas prefabricadas.Identificación, retracción y secado. (13/08/2004)
Precio: 150.07
Bloques y piezas prefabricadas: Ensayos de identificación de bloques de hormigón, según ASTM C-55. Retracción por secado, sobre 5 muestras según ASTM C-426.

**ENSA016** Ud Blq-pzas pref. adherencia (13/08/2004)
Precio: 265.11
Bloques y piezas prefabricadas: Ensayo de adherencia, sobre 5 muestras, según ASTM E-149.

**ENSA017** Ud Ensayos Fisicos y mecánicos del cemento. según RC-03 (03/08/2004, 13/08/2004)
Precio: 356.80
Ensayos físicos y mecánicos del cemento según RC-03, determinando: Tiempo de fraguado. Estabilidad de volumen. Resistencia a flexión.

**ENSA018** Ud Análisis químico cemento Según RC-03 (13/01/2003, 13/08/2004)
Precio: 335.34
Análisis químico del cemento, según RC-03, determinando: Pérdida al fuego. Residuo insoluble. Cloruros - Anhídrido sulfúrico.

**ENSA019** Ud Análisis químico cementos RESIT. SULFATOS Y AGUAS DE MAR. Según RC-97. (13/01/2003, 13/08/2004)
Precio: 357.50
Análisis químicos de cementos resistentes a sulfatos y agua de mar, s/norma RC-97, determinando: Determinación de sulfuros, oxido férrico y alúmina (óxido de aluminio)

**ENSA020** Ud Calor hidratación cemento (11/04/2007, 13/08/2004)
Precio: 290.00
Calor de hidratación de un cemento, s/norma RC-97.

**ENSA021** Ud Puzolanicidad cem.8-15 (13/01/2003, 13/08/2004)
Precio: 214.50
Cementos: Determinación de puzolanicidad de un cemento a 8 y 15 días.

**ENSA022** Ud Determ.analíticas cemento perdidas al fuego-residuo insoluble (13/01/2003, 13/08/2004)
Precio: 120.50
Determinaciones analíticas del cemento s/norma EHE, Pérdida al fuego., Residuo insoluble.

**ENSA023** Ud Determ. contenido cal libre (13/08/2004)
Precio: 95.60
Determinación del contenido en cal libre.

**ENSA024** Ud Análisis químico agua amasado y curado de hormigón. (11/04/2007, 13/08/2004)
Precio: 260.00
Análisis químico de aguas para amasado y curado de hormigones s/norma EHE, comprendiendo: Contenido de sulfatos UNE-7131 Contenido de cloruros UNE-7178 , Sustancias disueltas UNE-7130, Aceites y grasas UNE-7233, Hidratos de carbono UNE-7132 Potencial de hidrógeno UNE-7234

**ENSA025** Ud Retención tamiz 25-0.80 (11/04/2007, 13/08/2004)
Precio: 35.00
Determinación de partículas retenidas por los tamices 25 y 0.80 UNE.

**ENSA026** Ud Tramo ensayo pedraplén (13/08/2004)
Precio: 2103.54
Ejecución de tramo de ensayo de pedraplén, determinando granulometría del material, densidad de compactación mediante la ejecución de 5 calicatas de 4.00 m2, control de deformaciones superficiales en cada pasada de compactación, correlación y ejecución de 4 ensayos de placa de carga según norma SNV-40317 comprobando el módulo de comprensibilidad.

**ENSA0271** Ud Determinación densidad "in situ" humedad isótopos radiactivos, ASTM D-3017. (03/08/2004)
Precio: 29.75
Determinación de la densidad "in situ" incluyendo humedad por el método de isótopos radiactivos, según ASTM D-3017.

**ENSA028** Ud CONDUCIONES ENSAYOS PRESION + CERTIFICACION POR LABORATORIO (13/01/2003, 13/08/2004)
Precio: 300.40
Conducciones forzadas de abastecimiento de agua, ensayos de presión interior y de estanqueidad según el Pliego de Prescripciones Técnicas Generales de Abastecimiento de agua. Con certificado por laboratorio homologado.

**ENSA0281** Km CONDUCIONES ENSAYOS PRESION + CERTIFICACION POR LABORATORIO (13/01/2003, 13/08/2004)
Precio: 800.00
Pruebas de funcionamiento de la red de aguas en presión. Examen de la red, limpieza interior, baldeo general y desinfección con cloro. De acuerdo con el artículo 3.4.5 del Pliego de Prescripciones Particulares de la obra. Con certificado de limpieza y desinfección por laboratorio homologado, totalmente terminado.

**ENSA029** M3 Hormigón en macizo (13/01/2003, 13/08/2004)
Precio: 105.00
Hormigón en macizo de anclaje para prueba de presión en conducciones, operación totalmente terminada incluso accesorios y retirada de escombros.

**ENSA030** Ud CONDUCIONES ENSAYOS ESTANQUEIDAD (13/01/2003, 05/02/2004)
Precio: 222.93
Conducciones forzadas de abastecimiento de agua o de gravedad, ensayos de estanqueidad según el Pliego de Prescripciones Técnicas Generales de Abastecimiento de agua.

**ENSA031** Ud Hormigón proyectado UNA MUESTRA, PROBETA, ROTURA. (13/08/2004)
Precio: 57.20
Toma de una muestra de hormigón proyectado, mediante proyección sobre tablero contrachapado de 80x40 cm., colocado en la zona de trabajo, en los espesores requeridos en obra o 100 mm.Retirada a laboratorio, curado 24 horas, extracción de testigos con sonda rotativa, testigo de 100 mm de diámetro, tallado, refrentado y ensayo a compresión <<3, 7, o 28 días>>, UNE 83302, 83303, 83304.

| Código | Ud | Descripción | Precio |
|---|---|---|---|
| ENSA032 | Ud | Ensayo de permeabilidad bajo carga constante. (11/04/2007, 03/08/2004) | 75.00 |

**ENSA033** Ud Ensayo Triaxial (13/08/2004)
Precio: 153.26
Ensayo de compresión triaxial.

**ENSA034** Ud Ensayos Pedraplen (13/08/2004)
Precio: 2103.54
Ensayos no normalizados para pedraplén.
Ensayo de permeabilidad en zanja.
Ensayo de densidad seca.
Ensayo de Control de asientos
Ensayo de estabilidad de taludes.

**ENSA035** Ud Ensayos EPDM (13/08/2004)
Precio: 1803.04
Conjunto de Ensayos de lámina de EPDM. no armada.
Determinación de espesor -UNE 53.221.
Dureza Shore A. UNE-53.130.
Resistencia a la tracción
Alargamiento en la rotura UNE-53.510
Esfuerzo en alargamiento del 300% UNE-53.510
Resistencia al desgarro. UNE-53.516
Envejecimiento Térmico UNE-53.548
Comportamiento al agua UNE-53.540
Resistencia mecánica a la percusión UNE-53.358
Soldadura, Resistencia al pelado.
Examen microscopia optima.
Microscopia electrónica de barrido.

**ENSA036** Ud Estudio HORMIGONES. (03/08/2004, 13/08/2004)
Precio: 1500.00
Estudio teórico y comprobación de una dosificación de hormigón, elaboración de probetas, curado, refrentado, y ensayo a compresión de 12 probetas cilíndricas de 15x30 cm., según las normas UNE-83301, 83303, 83304. totalmente terminado hasta obtención de resultados de acuerdo con las necesidades técnicas y económicas de la obra.

**ENSA040** Ud Ensayo de inspección de soldadura por (13/08/2004)
Precio: 19.83
Ensayo de inspección de soldadura por radiografía en conducción Ø 323.9 mm de hasta 7.1 mm. de espesor con soldadura de tubos a tope.

**ENSA050** Km Desplazamiento de equipo de control d (06/05/2004)
Precio: 0.28
Desplazamiento de equipo de control desde oficinas de Santa Cruz a Obra.

**ENSA052** Ud JORNADA EQUIPO INSPECCION (11/04/2007, 20/09/2004)
Precio: 425.00
Jornada de equipo de inspección en recepción de materiales, características geométricas, pruebas radiográficas y de presión y estanqueidad en la conducción.

**ENSA053** Ud EQUIPO DE CONTROL (11/04/2007)
Precio: 425.00
Jornada de equipo de inspección en recepción de materiales, verificación de certificados, supervisión de montajes de conducciones (trazado, lecho y acoplamiento), supervisión de montajes mecánicos, inspecciones visuales, supervisión de las pruebas mecánicas y eléctricas de grupos de bombeo, válvulas y equipos.

**ENSA100** Ud EQUIPO DE IMPERMEABILIZACION CONTROLES NO DESTRUCTIVOS (11/04/2007, 13/06/2007)
Precio: 470.00
Jornada de equipo de inspección en recepción de materiales, verificación de certificados, supervisión de montajes de geotextiles, lámina de impermeabilización y lámina de bentonita. Controles de fabricación-Recepción-Instalación. Controles no destructivos de soldadura (control al 100%).

**ENSA101** Ud ENSAYOS LAMINA PEAD-DESTRUCTIVOS: GEOMETRIA,ALARGAMIENTO (13/06/2007)
Precio: 600.00
Ensayos destructivos de lámina de impermeabilización de PEAD. Obtención de muestras según UNE-53.023 y envío a laboratorio para realizar los ensayos: Lote de 20.000 m2 - 5 probetas.
Determinaciones de espesor y anchura.........UNE-.53.221.
Resistencia a tracción, alargamiento en rotura........UNE 53.165

**ENSA102** Ud ENSAYOS LAMINA PEAD-DESTRUCTIVOS: ENVEJECIMIENTO (13/06/2007)
Precio: 1200.00
Ensayos destructivos de lámina de impermeabilización de PEAD. Obtención de muestras según UNE-53.023 y envío a laboratorio para realizar los ensayos: Lote de 50.000 m2 - 5 probetas.
Determinaciones de dureza SHORE.........UNE-.53.130.
Doblado baja temperatura, Resistencia a percusión........UNE 53.358.
Envejecimiento artificial: Determinaciones de alargamiento en rotura........... UNE 53.165- UNE 53.003
Resistencia a percusión, desgarro..........................UNE-53.358.
Comportamiento al calor..........................................UNE 53.358.
Absorción de agua.................................................UNE-53.028
Resistencia perforación por raíces......................... UNE-53.420

**ENSA200** Ud Medida de la resistividad de (01/01/2001)
Precio: 16.10
Medida de la resistividad de la puesta a tierra, hasta 3 mediciones.

**GEOT001** Ud Muestra de sondeo e informe geotécnico. (14/08/2004)
Precio: 2593.00
Informe geotécnico basado en muestras inalteradas procedentes de sondeos, o alteradas procedentes de sondeos de rotopercusión. caja portatestigos, dirección supervisión y redacción de informe geotécnico y visado en el colegio profesional.

**GEOT002** Ud Muestra de sondeo e informe geotécnico. (14/08/2004)
Precio: 2593.00
Informe geotécnico basado en muestras inalteradas procedentes de sondeos, o alteradas procedentes de sondeos de rotopercusión. caja portatestigos, dirección supervisión y redacción de informe geotécnico y visado en el colegio profesional.

**GEOT003** Ud Dirección, supervisión y redacción de informe Geotécnico con campaña sondeos menos 20 m. profundidad, (22/12/2005, 14/08/2004)
Precio: 750.00
Dirección, supervisión y redacción de informe Geotécnico con campaña de sondeos de menos de 20 metros de profundidad, para la construcción de un edificio de 35 viviendas, interpretación de resultados y conclusiones

**GEOTECNIA1** Ml Sondeo rotativode Ø 90 mm. 20 metros, Testigos, SPT. cada 3 metros. entibación e informe (06/08/2004, 14/08/2004)
Precio: 77.55
Toma de muestras de terreno mediante sonda ASTM-D 1 587/94 y D3 550/84. de hasta 20 metros de profundidad. Sondeo a rotación de Ø 90 mm.con extracción continua del testigo en todo tipo de terreno, incluso entibación si es necesario, con ensayos de penetración standard STP, UNE 103.800/82 cada 3 metros de columna. totalmente terminado incluso transporte de los equipos, retirada y consumos de agua. Informe de recopilación de resultados de los ensayos y presentación en cajas.

**GEOTECNIA2** Ml Sondeo rotativo Ø 90 de 20 metros, Testigos, SPT. cada 1.50 metros. entibación e informe (06/08/2004, 14/08/2004)
Precio: 98.70
Toma de muestras de terreno mediante sonda ASTM-D 1 587/94 y D3 550/84. de hasta 20 metros de profundidad. Sondeo a rotación de Ø 90 mm. con extracción continua del testigo en todo tipo de terreno, incluso entibación si es necesario, con ensayos de penetración standard STP, UNE 103.800/82 cada 1.50 metros de columna. totalmente terminado incluso transporte de los equipos, retirada y consumos de agua. Informe de recopilación de resultados de los ensayos y presentación en cajas.

**NLT-102** Ud Determ. humedad suelo. s/NLT-102 y 103. (06/08/2004)
Precio: 30.18
Determinación de la humedad de un suelo por el procedimiento del alcohol o mediante secado de estufa. s/NLT-102 y 103.

**NLT-107** Ud Ensayo de proctor normal, NLT-107 (06/08/2004, 24/05/2001, 14/08/2004)
Precio: 70.50
Ensayo de Próctor Normal. Norma NLT-107

**NLT-114** Ud Determinación sales solubles suelo, NLT-114. (11/04/2007, 06/08/2004)
Precio: 35.00
Determinación de sales solubles en el suelo, NLT-114.

**NLT-1171** Ud Determinación contenido materia oxidable método permanganato potásico, según UNE 102-204-93 y UNE 103-204-93. (11/04/2007, 14/08/2004)
Precio: 38.00
Determinación del contenido de materia orgánica oxidable en suelos por el método del permanganato potásico, según UNE 102-204-93 y UNE 103-204-93.

**NLT-119** Ud Reconoc.sulfatos solubles. Norma NLT-119. (11/04/2007, 14/08/2004)
Precio: 40.00
Reconocimiento de la presencia de sulfatos solubles en los suelos. Norma NLT-119.

**NLT-120** Ud Deter. cuantit.sulfatos solubles en suelos, Norma NLT-120 (11/04/2007, 14/08/2004)
Precio: 40.00
Determinación cuantitativa de sulfatos solubles en los suelos. Norma NLT-120

**NLT-122** Ud Betunes asfálticos y fluidificados, Densidad relativa, Norma NLT-122. (13/01/2003, 14/08/2004)
Precio: 47.26
Betunes asfálticos y fluidificados, Determinación de la densidad relativa, Norma NLT-122.

**NLT-123** Ud BETUNES-Contenido de agua, Norma NLT-123 (13/01/2003, 14/08/2004)
Precio: 46.88
Betunes asfálticos y fluidificados, Determinación del contenido de Agua, Norma NLT-123.

**NLT-124** Ud BETUNES-Penetración . Norma NLT-124. (13/01/2003, 14/08/2004)
Precio: 42.90
Betunes asfálticos y fluidificados, Determinación de la penetración. Norma NLT-124.

**NLT-125** Ud BETUNES- Reblandecimiento. Norma NLT-125. (11/04/2007, 14/08/2004)
Precio: 50.00
Betunes asfálticos y fluidificados, Determinación de Reblandecimiento. Norma NLT-125.

**NLT-128** Ud BETUNES- Reblandecimiento. Norma NLT-128. (11/04/2007, 14/08/2004)
Precio: 50.00
Betunes asfálticos y fluidificados, Determinación de perdidas por calentamiento. Norma NLT-128.

**NLT-133** Ud BETUNES-Viscosidad Saybol (11/04/2007, 14/08/2004)
Precio: 55.00
Betunes asfálticos y fluidificados, Determinación de Viscosidad Saybolt. Norma NLT-125.

**NLT-134** Ud BETUNES-Destilación. Norma NLT-134. (13/01/2003, 14/08/2004)
Precio: 55.78
Betunes asfálticos y fluidificados, Determinación de Destilación. Norma NLT-134.

**NLT-137** Ud EMULSIONES-Contenido agua Norma NLT-137. (11/04/2007, 14/08/2004)
Precio: 105.00
EMULSIONES-Contenido de agua. Norma NLT-137.

**NLT-138** Ud EMULSIONES-Viscosidad. Norma NLT-138. (11/04/2007, 14/08/2004)
Precio: 52.00
EMULSIONES-Viscosidad Saybolt. Norma NLT-138.

**NLT-139** Ud EMULSIONES-Betún residuo Norma NLT-139. (11/04/2007, 14/08/2004)
Precio: 105.00
EMULSIONES-Betún asfáltico residual. Norma NLT-139.

**NLT-140** Ud EMULSIONES-Sedimentación Norma NLT-140. (13/01/2003, 14/08/2004)
Precio: 55.78
EMULSIONES-Sedimentación (7 días). Norma NLT-140.

| Código | Ud | Descripción | Precio |
|---|---|---|---|
| NLT-142 | Ud | EMULSIONES-Tamizado. Norma NLT-142. (13/01/2003, 14/08/2004) | 25.74 |

**NLT-145** Ud EMULSIONES-Envuelta árido Norma NLT-145. (13/01/2003, 14/08/2004)
Precio: 52.89
EMULSIONES-Envuelta de áridos. Norma NLT-145.

**NLT-147** Ud EMULSIONES-Envuelta árido Norma NLT-147. (13/01/2003, 14/08/2004)
Precio: 25.74
EMULSIONES-Residuos por evaporación a 163º C. Norma NLT-147.

**NLT-150** Ud Análisis granulométrico áridos gruesos y finos. Norma NLT-150. (13/01/2003, 14/08/2004)
Precio: 55.91
Análisis granulométrico de áridos gruesos y finos. Norma NLT-150.

**NLT-151** Ud Determ. granulometría del filler mineral. Norma NLT-151. (13/01/2003, 14/08/2004)
Precio: 47.23
Método para la determinación de la granulometría del filler mineral. Norma NLT-151.

**NLT-152** Ud Determ.material que pasa tamiz 200. NLT-152. (13/01/2003, 14/08/2004)
Precio: 47.30
Método para la determinación del material que pasa el tamiz número 200 en los áridos.(0,08 UNE), NLT-152.

**NLT-153** Ud Densidad absorción áridos gruesos NLT-153 (11/04/2007, 14/08/2004)
Precio: 52.00
Densidad relativa y absorción de los áridos gruesos. según NLT-153.

**NLT-154** Ud Densidad absorción áridos finos, NLT-154 (11/04/2007, 14/08/2004)
Precio: 65.00
Densidad y absorción de los áridos finos,según NLT-154.

**NLT-157** Ud Determ.densidad aparente del filler en tolueno, NLT-157 (13/01/2003, 06/08/2004)
Precio: 64.50
Método para la determinación de la densidad aparente del filler en tolueno. NLT-157

**NLT-158** Ud Estabilidad de los áridos (13/01/2003, 14/08/2004)
Precio: 120.80
Estabilidad de los áridos frente a la acción de las soluciones de sulfato sódico o magnésico.

**NLT-159** Ud MARSHALL COMPLETO DE 3 probetas, (13/01/2003, 03/08/2004)
Precio: 255.00
Método Marshall para mezclas asfálticas. (3 probetas). Fabricación de tres probetas y determinación de la densidad y huecos <<según NLT-168/90>>, determinación de estabilidad y deformación <<NLT-159/2000>, granulometría de los áridos recuperados de la mezcla bituminosa <<según NLT-165/90>>, contenido de ligante en mezclas bituminosas <<según NLT-384/2000>>.

**NLT-161** Ud Método Inmersión-compresión de 3 probetas, NLT-161. (13/01/2003, 03/08/2004)
Precio: 328.90
Ensayo de inmersión-compresión, fabricación densidad y rotura de 3 probetas de mezclas asfálticas. NLT-161.

**NLT-164** Ud Determ. contenido betún.Mezclas asfálticas. NLT-164 (13/01/2003, 14/08/2004)
Precio: 65.00
Método para la determinación del contenido de betún de las mezclas asfálticas por centrifugación. NLT-384/2000

**NLT-165** Ud Análisis granul. áridos. NLT-165. (13/01/2003, 14/08/2004)
Precio: 35.00
Análisis granulométrico de los áridos extraídos de una mezcla asfáltica. NLT-165.

**NLT-166** Ud Adhesividad de áridos. NLT-166 (13/01/2003, 14/08/2004)
Precio: 85.80
Adhesividad a los áridos de los ligantes bituminosos en presencia del agua. NLT-166.

**NLT-1682** Ud EXTRACCION DE MATERIAL EN FIRMES Y MARSHAL COMPLETO. (03/08/2004, 05/02/2004)
Precio: 370.00
Extracción de material de las capas de un firme asfáltico <<por medios manuales>>, para someterlo a un ensayo Marshal completo. Fabricación de tres probetas y determinación de la densidad y huecos <<según NLT-168/90>>, determinación de estabilidad y deformación <<NLT-159/2000>, granulometría de los áridos recuperados de la mezcla bituminosa <<según NLT-165/90>>, contenido de ligante en mezclas bituminosas <<según NLT-384/2000>> . Informes de los ensayos y tapado del hueco con hormigón y mezcla asfáltica.

**NLT-174** Ud Ensayo pulimento acerado.
Precio: 441.74
Ensayo del pulimento acerado.

**NLT-176** Ud Densidad filler tolueno NLT-176 (14/08/2004)
Precio: 64.50
Densidad del filler en tolueno. NLT-176.

**NLT-180** Ud Ensayo coef. emuls.filler
Precio: 75.13
Ensayo de coeficiente emulsionante del filler. NLT-180

**NLT-182** Ud BETUNES-Fragilidad Fraass
Precio: 67.61
BETUNES ASFALTICOS Y FLUIDIFICADOS-Punto de Fragilidad Fraass

**NLT-185** Ud BETUNES-Perdida calentamiento. NLT-185. (14/08/2004)
Precio: 42.90
BETUNES ASFALTICOS Y FLUIDIFICADOS-Perdida por calentamiento. NLT-185

**NLT-194** Ud EMULSIONES-Carga partículas. NLT-194 (14/08/2004)
Precio: 15.01
EMULSIONES-Carga de partículas. NLT-194

**NLT-196** Ud EMULSIONES-Envuelta-agua
Precio: 38.65
EMULSIONES-Envuelta y resistencia al desplazamiento por el agua

| Código | Ud | Descripción | Precio |
|---|---|---|---|
| NLT-202 | Ud | Ensayo de compresión simple en suelo, según NLT-202/91. (11/04/2007, 14/08/2004) | 125.00 |
| NLT-211 | Ud | Determinación de peso específico de las partículas de un suelo según NLT-211/91. (11/04/2007, 14/08/2004) | 65.00 |

**NLT-354** Ud Ensayo índice lajas de los áridos. NLT-354. (14/08/2004)
Precio: 47.33
Ensayo de índice de lajas de los áridos de carreteras. NLT-354

**NLT-355** Ud Ensayo adhesiv.árido fino
Precio: 40.27
Ensayo de adhesividad del árido fino.

**PPI001** Ud Programa de puntos de inspección (PPI), de la estr (23/11/2005)
Precio: 4000.00
Programa de puntos de inspección (PPI), de la estructura metálica de acuerdo con el Pliego de Prescripciones del Proyecto.

| Código | Ud | Descripción | Precio |
|---|---|---|---|
| SONDA001 | Ud | Implantación y retirada de equipo de sondeo. (14/08/2004) | 730.00 |

**SONDA0011** Ud Unidad de transporte de equipos de sondeos mecánicos e implantación y retirada del mismo (22/12/2005, 14/08/2004)
Precio: 300.51
Unidad de transporte de equipos de sondeos mecánicos e implantación y retirada del mismo junto con su personal auxiliar. Según normas ASTM-D 1587/94 y D 3550/84.

| Código | Ud | Descripción | Precio |
|---|---|---|---|
| SONDA002 | Ud | Desplazamiento de equipo entre puntos de la campaña de sondeo. (14/08/2004) | 51.50 |

**SONDA0021** Ud Transporte desplazamiento entre puntos de perforación a menos de 30 metros y sin empleo de camión grúa. (22/12/2005, 14/08/2004)
Precio: 45.00
Transporte de desplazamiento entre puntos de perforación de equipos de sondeos mecánicos a menos de 30 metros y sin empleo de camión grúa.

**SONDA003** Ml Sondeo rotación con recuperación de testigo,hasta 6 metros. (14/08/2004)
Precio: 107.25
Sondeo por rotación con recuperación de testigo, hasta 6 metros de profundidad.

**SONDA004** Ml Sondeo rotación con recuperación de testigo, entre 6 y 12 metros. (14/08/2004)
Precio: 117.25
Sondeo por rotación con recuperación de testigo,entre 6 y 12 metros de profundidad.

**SONDA0041** Ml Toma muestras terreno sondeo de rotación hasta 15 metros EXTRACCION CONTINUA TESTIGO (22/12/2005, 14/08/2004)
Precio: 61.30
Toma de muestras de terreno mediante sondeo de rotación con extracción continua de testigo en todo tipo de terrenos y hasta 15 metros de profundidad. Según normas ASTM-D 1587/94 y D 3550/84.

**SONDA0042** Ml Sondeo rotativo 12 metros, Testigos, SPT. y entibación. (06/08/2004, 14/08/2004)
Precio: 178.03
Sondeo rotativo de hasta 12 metros de profundidad con recuperación continua de testigo, con pruebas de ensayo de penetración estándar (S.P.T.), incluso entibación si es necesario, totalmente terminado e informado.

| Código | Ud | Descripción | Precio |
|---|---|---|---|
| SONDA0045 | Ml | Entibación de las paredes del sondeo. (06/08/2004, 14/08/2004) | 16.03 |

**SONDA005** Ml Sondeo rotación con recuperación de testigo, entre 12 y 20 metros. (14/08/2004)
Precio: 128.92
Sondeo por rotación con recuperación de testigo,entre 12 y 20 metros de profundidad.

**SONDA006** Ml Sondeo rotación con recuperación de testigo, entre 20 y 40 metros. (14/08/2004)
Precio: 157.30
Sondeo por rotación con recuperación de testigo,entre 20 y 40 metros de profundidad.

**SONDA007** Ud Ensayo de prenetración standard. SPT. (14/08/2004)
Precio: 30.18
Ensayo de penetración standard. SPT.

**SONDA0071** Ud Unidad de ensayo de penetración Standard (STP), UNE-7308/74, 15 metros profundidad. (14/08/2004)
Precio: 39.07
Unidad de ensayo de penetración Standard (STP), según UNE-7308/74, hasta 15 metros de profundidad.

| Código | Ud | Descripción | Precio |
|---|---|---|---|
| SONDA008 | Ud | Toma de muestra alterada de calicata. (11/04/2007, 14/08/2004) | 50.00 |

**SONDA0081** Ud Calicata de 4 metros, toma de muestra alterada y transporte al laboratorio. (11/04/2007, 14/08/2004)
Precio: 150.00
Calicata de 4 metros de profundidad realizada con retroexcavadora, toma de muestra alterada y transporte al laboratorio.

| Código | Ud | Descripción | Precio |
|---|---|---|---|
| SONDA0083 | Ud | Toma de muestra inalterada de suelos, excavación, corte, parafinado, embalaje y transporte a laboratorio. (11/04/2007, 14/08/2004) | 150.00 |
| SONDA009 | Ud | Toma de muestra de agua de sondeo (14/08/2004) | 128.70 |
| SONDA010 | Ml | Colocación de tubo piezométrico de PVC ranurado. (14/08/2004) | 30.18 |

**SONDA011** Ud Muestra de sondeo e informe geotécnico. (14/08/2004)
Precio: 2593.00
Toma de muestras inalteradas de sondeos, caja portatestigos, dirección supervisión y redacción de informe geotécnico y visado en el colegio profesional.

| Código | Ud | Descripción | Precio |
|---|---|---|---|
| SONDA012 | Ud | Transporte, emplazamiento, prueba continua de penetración dinámica DPSH y retirada de equipos. (14/08/2004) | 716.40 |
| TUBO | Ud | Ensayo de rugosidad según norma BS5911. (18/12/2002, 06/05/2004) | 120.20 |

**UNE103-302** Ud Densidad relativa de partículas de suelo.UNE 103-302/94 (08/01/2009)
Precio: 0.00
Densidad relativa de partículas de suelo. Determinación de la densidad relativa de partículas de un suelo UNE 103-302/94

**UNE127015** Ud ENSAYOS SOBRE ADOQUINES (11/04/2007, 14/08/2004)
Precio: 500.00
Ensayos en adoquines de hormigón vibrocomprimido. Ensayo UNE 127.015.B. de comprobación de formas. Ensayo 127.015.D. de absorción de agua. Ensayo UNE-67.128. de helacidad. Ensayo UNE 127.015E. Resistencia a flexión. Ensayo 127.005 de desgaste por abrasión.

| Código | Ud | Descripción | Precio |
|---|---|---|---|
| UNE22950 | Ud | Ensayo de compresión simple en roca, incluso con tallado, según UNE 22950-1: 1990. (11/04/2007, 14/08/2004) | 125.00 |

**UNE36068** Ud Ensayo de doblado y desdoblado de probeta de acero (11/04/2007, 14/08/2004)
Precio: 27.00
Ensayo de doblado y desdoblado de probeta de acero corrugado. S/ norma UNE-36068.

| Código | Ud | Descripción | Precio |
|---|---|---|---|
| UNE36081 | Ud | Análisis químico y espectrometría de plasma en barras de acero corrugado. (11/04/2007, 14/08/2004) | 250.00 |

**UNE3640** Ud ENSAYO TRACCION DE ACERO. Identificación-Rotura y diagrámas. (11/04/2007, 14/08/2004)
Precio: 300.00
Ensayo a tracción de una probeta de acero, s/norma UNE-36401, incluyendo: Determinación de la sección por peso. Ovalización por calibrado en barras. Límite elástico. Tensión de rotura. Alargamiento de rotura. Diagrama cargas-deformación. Módulo de elasticidad.

**UNE3646** Ud Ensayo despegue en mallas (11/04/2007, 14/08/2004)
Precio: 55.00
Ensayo de despegue de las barras de nudo en mallas electrosoldadas, según UNE-36462.

**UNE4100** Ud Baldosas toler. y aspecto (14/08/2004)
Precio: 156.25
Baldosas hidráulicas o graníticas: determinación de la tolerancia y aspecto de forma, ( sobre 5 probetas), según UNE-41008.

**UNE41167** Ud ENSAYOS SOBRE BOLQUES PUMITICOS Y DE HORMIGON (11/04/2007, 14/08/2004)
Precio: 510.00
Ensayos en bloques de hormigón vibrado o pumíticos. Ensayo UNE 41.167 de comprobación de formas. Ensayo UNE 41.170 de absorción de agua. Ensayo UNE-EN-772-1/772-2. de resistencia a compresión. Ensayo UNE 41.168/169. Comprobaciones de sección neta e índice del macizo y densidad real. Ensayo UNE-EN-772-2. de succión.

**UNE48087** Ud ENSAYOS DE PINTURAS (11/04/2007, 14/08/2004)
Precio: 1300.00
Ensayos de pinturas. Ensayo UNE 48.087 de materia fija y volátil. Ensayo 48.098. de peso especifico. Ensayo UNE-48.076 de viscosidad Krebs-stoner. Ensayo UNE 48086/035/144. de tiempo de secado, poder cubriente y resistencia a la inmersión. Ensayo UNE 48031 de espesor de película seca. Ensayo UNE 48032/031. de adherencia al corte y espesor de lacado. Ensayo UNE 38066. de aspecto, medidas y tolerancias.

**UNE7007** Ud Baldosas densidad aparent (14/08/2004)
Precio: 64.50
Baldosas hidráulicas o graníticas: determinación de la densidad aparente, (sobre una probeta), según UNE-7007.

**UNE7008** Ud Baldosas absorción agua. (14/08/2004)
Precio: 64.50
Baldosas hidráulicas o graníticas: determinación de la absorción de agua, (sobre una probeta), según UNE-7008.

**UNE7015** Ud Baldosas desgaste por rozamiento (14/08/2004)
Precio: 244.86
Baldosas hidráulicas o graníticas: determinación del desgaste por rozamiento,(sobre 3 probetas), según UNE-7015.

**UNE7033** Ud Baldosas acción sup.hielo (14/08/2004)
Precio: 244.86
Baldosas hidráulicas o graníticas: determinación de la acción superficial del hielo, (sobre 3 probetas), según UNE-7033.

**UNE7034** Ud Baldosas: Resistencia a flexión,(sobre 3 probetas), según UNE-7034. (14/08/2004)
Precio: 309.54
Baldosas hidráulicas o graníticas: determinación de la resistencia a flexión,(sobre 3 probetas), según UNE-7034.

**UNE7035** Ud Baldosas: Resistencia al choque, (sobre 3 probetas), según UNE-7035. (14/08/2004)
Precio: 244.96
Baldosas hidráulicas o graníticas: determinación de la resistencia al choque, (sobre 3 probetas), según UNE-7035.

**UNE7134** Ud Ensayo Partículas Blandas s/norma UNE-7134 (11/04/2007, 14/08/2004)
Precio: 65.00
Ensayo de determinación de partículas blandas. s/norma UNE-7134

**UNE7239** Ud COMPRESION SIMPLE SUELO-CEMENTO 2 PROBETAS POR AMASADA (13/06/2002, 19/02/2004)
Precio: 27.00
Ensayo de toma de suelo cemento, confección de dos (2) probetas por amasada, curado, refrentado y rotura, según las normas UNE 7103-7240-7242.

**UNE7240(HM-25)** Ud ENSAYO PREVIO-CARACTERISTICO HA-25 (4) PROBETAS) (23/10/2008, 13/06/2002, 19/02/2004)
Precio: 105.00
Ensayos previos o característicos de Hormigón HA-25, toma de muestras de hormigón, determinación de consistencia, confección de cuatro (4), probetas por amasada, curado, refrentado y rotura, s/norma UNE 7103-7240-7242.

**UNE72401** Ud Ensayo de tomas de muestra de morteros, fabricación de 3 probetas, (11/04/2007, 13/06/2002, 19/02/2004)
Precio: 87.00
Ensayo de tomas de muestra de morteros, fabricación de 3 probetas, conservación y rotura a flexión.

**UNE8010** Ud Finura Blaine (11/04/2007, 19/02/2004)
Precio: 140.00
Finura Blaine, s/norma UNE-80106

**UNE8030** Ud Cálculo comp.Clinker Port (11/04/2007, 14/08/2004)
Precio: 355.00
Cálculo de la composición potencial del Clinker Portlan, s/norma UNE-80304.

**UNE8313** Ud Determinación de peso específico y absorción de agua en arenas (11/04/2007, 14/08/2004)
Precio: 65.00
Determinación de peso específico y absorción de agua en arenas, UNE-8313, UNE-EN-1097-6.

**UNE83210** Ud Cloruros aditivos (11/04/2007, 14/08/2004)
Precio: 55.00
Determinación de cloruros en aditivos de hormigón, según UNE-83210

**UNE8326** Ud Tiempo fraguado morteros (14/08/2004)
Precio: 185.11
Determinación del tiempo de fraguado en morteros aditivados, según UNE-83260

**UNE83302** Ud Testigos hormigón Ø 75 220 mm (03/08/2004)
Precio: 154.73
Extracción de testigos de hormigón mediante sonda rotativa, tallado, refrentado y ensayo a compresión según UNE-83302, 83303, y 83304.
Testigo de 75 mm diámetro y 220 mm longitud.

**UNE83303** Ud Testigos hormigón Ø 100-250 mm (14/08/2004)
Precio: 154.73
Extracción de testigos de hormigón mediante sonda rotativa, tallado, refrentado y ensayo a compresión según UNE-83302, 83303, y 83304.
Testigo de 100 mm diámetro y 250 mm longitud.

**UNE83304** Ud Testigos hormigón Ø 150-350 mm (14/08/2004)
Precio: 154.73
Extracción de testigos de hormigón mediante sonda rotativa, tallado, refrentado y ensayo a compresión según UNE-83302, 83303, y 83304.
Testigo de 150 mm diámetro y 350 mm longitud.

**UNE83305** Ud Ensayo flexotracción (14/08/2004)
Precio: 117.20
Ensayo de toma de muestras de hormigón, determinación de consistencia, confección de siete (7) probetas prismáticas de hormigón de 15x15x60 cm., curado y rotura a flexotracción, según UNE-83301-83303-83305.

**UNE83306** Ud Ensayo Brasileño (14/08/2004)
Precio: 84.14
Ensayo de toma de muestras de hormigón, determinación de consistencia, confección de siete (7) probetas cilíndricas de 15X30 cm., curado, refrentado y rotura a tracción <<Ensayo Brasileño>>, según UNE-83301-83303-83306.

**UNE83310** Ud Testigos GUNITA Ý120-100 mm (14/08/2004)
Precio: 154.73
Toma de muestra de hormigón proyectado sobre panel contrachapado de 100 mm de espesor, retirada a laboratorio, curado, extracción de testigos mediante sonda rotativa, tallado, refrentado y ensayo a compresión según UNE-83302, 83303, y 83304. Testigo de 120 mm Diámetro y 100 mm longitud.

**UNE9334** Ud Ensayo coeficiente forma UNE-EN 9334 (11/04/2007, 14/08/2004)
Precio: 0.00
Ensayo de coeficiente de forma, s/norma UNE-EN 9334
